# LV Schienensystem mit Stelzlagern mit fixem Kopf
Leistungsbeschreibung (GAEB DA XML 3.2, DA81)
Währung: EUR
Abgabeort: Submissionsort
Auftraggeber: Auftraggeber
Ausführungsort: Ausführungsort
Erstellt mit: 4 221215, NOVA AVA, 09.01.2023

## Vorbereitung des Untergrundes
Der Untergrund für die Stelzlagerverlegung muss tragfähig und eben sein.
Etwaige Unebenheiten sind vorher zu beseitigen.

## LV Schienensystem: LV für Schienensystem mit Stelzlagern mit fixem Kopf
Datum: 15.11.2022

### Bereich 1 Erstellung Terrassen-Unterkonstruktion mit Einzelpositionen

#### Abschnitt 1.1 Verlegung von Schienensystem auf Stelzlager mit fixem Kopf

**1.1.10 Verlegung von Platten auf Schienensystem mit selbstnivellierenden Stelzlagern**
Lieferung und Montage von Platten auf einem Schienensystem.
Das Schienensystem ist als Konstruktion mit umlaufenden Rahmen auszuführen.
Als Höhenverstellung kommen Stelzlager mit fixem Kopf zum Einsatz.
Siehe dazu die nachfolgenden Positionen.

Die Schienenkonstruktion besteht aus folgenden Elementen:
- Grundprofil in der Mindesthöhe von 5cm | 2,5cm in der Länge 240cm
- Außen-Querverbinder aus Aluminium zur Errichtung des äußeren Rahmens aus den Grundprofilen;
- Innenliegender Längsverbinder aus Aluminium zur Verlängerung der Grundprofile - verschraubbar mit Grundprofil
- Innen-Querverbinder aus PA6 zur Verbindung der innenliegenden Grundprofile mit dem äußeren Rahmen  -
verschraubbar mit Grundprofil
- Anti-Rutsch- und Anti-Akustik - Band zur Minimierung des Trittschalles und besseren Haftung der Platten
- Fugen-Clip in der Stärke 3mm (verschraubbar mit Grundprofil)
- Edelstahl-Randclip - mit dem Grundprofil verschraubbar - zur Fixierung der äußersten Plattenreihe.

Geeignet für alle Plattenbeläge (Feinsteinzeugplatten ab Stärke 2cm, Natursteinplatten ab Stärke 4cm, Betonplatten ab Stärke 4cm).

Die Abstände der inneren Grundprofile richtet sich nach dem Plattenformat:
Plattenformat 60x60, 60x80 und 60x120cm : 60cm
Plattenformat 40x60, 40x80 und 80x80cm : 40cm
Plattenformat 50x100 und 100x100cm : 50cm

Alle 5m sind Sicherheits-Querverstrebungen aus Grundprofilen innerhalb der Fläche zu berücksichtigen

Die Abstände der darunterliegenden Stelzlager betragen
- bis zu einer Aufbauhöhe (OK Unterboden bis OK Plattenbelag) 15cm: 55cm
- ab der Aufbauhöhe (OK Unterboden bis OK Plattenbelag) 15cm: 50cm

Professionelles Planungsprogramm '3D-Konfigurator' für alle Belagsarten, Grundrisse und Höhenbereiche ist unter https://www.ceratrends.com abrufbar (keine Registrierung notwendig)

Plattentype ist in eigener Position auszuschreiben

Liefernachweis / Vertrieb:
Fa. Ceratrends GmbH
Willersdorf 6a
4203 Altenberg
Österreich
Mail: office@ceratrends.com
Weitere technische Infos unter: https://www.ceratrends.com
Tel.: +43 7230 20545

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Menge: 1,000 m2

**1.1.20 Verlegung von Stelzlagern mit fixem Kopf 3,1 - 3,8cm unter einem Schienensystem**
Lieferung und Montage von stufenlos höhenverstellbaren Stelzlagern mit fixem Kopf unter einem Alu-Schienensystem.
Verstellbereich: 31-38 mm auf bauseits vorbereitetem tragfähigem Untergrund.
Inkludiert sind passende Adapter zur bewegungsfreien Fixierung des Grundprofiles auf dem Stelzlager.

Professionelles Planungsprogramm '3D-Konfigurator' für alle Belagsarten, Grundrisse und Höhenbereiche ist unter https://www.ceratrends.com abrufbar (keine Registrierung notwendig)
Plattentype ist in eigener Position auszuschreiben

Technische Daten Stelzlager:
Verstellbereich: 31-38mm
Kopfausführung: fixer Kopf
UV- und Witterungsbeständig
Temperatur-Einsatzbereich: -30° bis +90°
Durchmesser Boden: mind. 200mm
Durchmesser Kopf: mind. 120mm
Statische Bruchlast: mind. 830kg p. Stelzlager
Material: Polypropylen

Erzeugnis: Stelzlager 'Titan' oder technisch gleichwertig

Liefernachweis / Vertrieb:
Fa. Ceratrends GmbH
Willersdorf 6a
4203 Altenberg
Österreich
Mail: office@ceratrends.com
Weitere technische Infos unter: https://www.ceratrends.com
Tel.: +43 7230 20545

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Menge: 1,000 m2

**1.1.30 Verlegung von Stelzlagern mit fixem Kopf 3,8 - 5,1cm unter einem Schienensystem**
Lieferung und Montage von stufenlos höhenverstellbaren Stelzlagern mit fixem Kopf unter einem Alu-Schienensystem.
Verstellbereich: 38-51 mm auf bauseits vorbereitetem tragfähigem Untergrund.
Inkludiert sind passende Adapter zur bewegungsfreien Fixierung des Grundprofiles auf dem Stelzlager.

Professionelles Planungsprogramm '3D-Konfigurator' für alle Belagsarten, Grundrisse und Höhenbereiche ist unter https://www.ceratrends.com abrufbar (keine Registrierung notwendig)
Plattentype ist in eigener Position auszuschreiben

Technische Daten Stelzlager:
Verstellbereich: 38-51mm
Kopfausführung: fixer Kopf
UV- und Witterungsbeständig
Temperatur-Einsatzbereich: -30° bis +90°
Durchmesser Boden: mind. 200mm
Durchmesser Kopf: mind. 120mm
Statische Bruchlast: mind. 830kg p. Stelzlager
Material: Polypropylen

Erzeugnis: Stelzlager 'Titan' oder technisch gleichwertig

Liefernachweis / Vertrieb:
Fa. Ceratrends GmbH
Willersdorf 6a
4203 Altenberg
Österreich
Mail: office@ceratrends.com
Weitere technische Infos unter: https://www.ceratrends.com
Tel.: +43 7230 20545

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Menge: 1,000 m2

**1.1.40 Verlegung von Stelzlagern mit fixem Kopf 5,1 - 7,5cm unter einem Schienensystem**
Lieferung und Montage von stufenlos höhenverstellbaren Stelzlagern mit fixem Kopf unter einem Alu-Schienensystem.
Verstellbereich: 51-75 mm auf bauseits vorbereitetem tragfähigem Untergrund.
Inkludiert sind passende Adapter zur bewegungsfreien Fixierung des Grundprofiles auf dem Stelzlager.

Professionelles Planungsprogramm '3D-Konfigurator' für alle Belagsarten, Grundrisse und Höhenbereiche ist unter https://www.ceratrends.com abrufbar (keine Registrierung notwendig)
Plattentype ist in eigener Position auszuschreiben

Technische Daten Stelzlager:
Verstellbereich: 51-75mm
Kopfausführung: fixer Kopf
UV- und Witterungsbeständig
Temperatur-Einsatzbereich: -30° bis +90°
Durchmesser Boden: mind. 200mm
Durchmesser Kopf: mind. 120mm
Statische Bruchlast: mind. 830kg p. Stelzlager
Material: Polypropylen

Erzeugnis: Stelzlager 'Titan' oder technisch gleichwertig

Liefernachweis / Vertrieb:
Fa. Ceratrends GmbH
Willersdorf 6a
4203 Altenberg
Österreich
Mail: office@ceratrends.com
Weitere technische Infos unter: https://www.ceratrends.com
Tel.: +43 7230 20545

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Menge: 1,000 m2

**1.1.50 Verlegung von Stelzlagern mit fixem Kopf 7,5 - 12,1cm unter einem Schienensystem**
Lieferung und Montage von stufenlos höhenverstellbaren Stelzlagern mit fixem Kopf unter einem Alu-Schienensystem.
Verstellbereich: 75-121 mm auf bauseits vorbereitetem tragfähigem Untergrund.
Inkludiert sind passende Adapter zur bewegungsfreien Fixierung des Grundprofiles auf dem Stelzlager.

Professionelles Planungsprogramm '3D-Konfigurator' für alle Belagsarten, Grundrisse und Höhenbereiche ist unter https://www.ceratrends.com abrufbar (keine Registrierung notwendig)
Plattentype ist in eigener Position auszuschreiben

Technische Daten Stelzlager:
Verstellbereich: 75-121mm
Kopfausführung: fixer Kopf
UV- und Witterungsbeständig
Temperatur-Einsatzbereich: -30° bis +90°
Durchmesser Boden: mind. 200mm
Durchmesser Kopf: mind. 120mm
Statische Bruchlast: mind. 830kg p. Stelzlager
Material: Polypropylen

Erzeugnis: Stelzlager 'Titan' oder technisch gleichwertig

Liefernachweis / Vertrieb:
Fa. Ceratrends GmbH
Willersdorf 6a
4203 Altenberg
Österreich
Mail: office@ceratrends.com
Weitere technische Infos unter: https://www.ceratrends.com
Tel.: +43 7230 20545

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Menge: 1,000 m2

**1.1.60 Verlegung von Stelzlagern mit fixem Kopf 12,1 - 21,3cm unter einem Schienensystem**
Lieferung und Montage von stufenlos höhenverstellbaren Stelzlagern mit fixem Kopf unter einem Alu-Schienensystem.
Verstellbereich: 121-213 mm auf bauseits vorbereitetem tragfähigem Untergrund.
Inkludiert sind passende Adapter zur bewegungsfreien Fixierung des Grundprofiles auf dem Stelzlager.

Professionelles Planungsprogramm '3D-Konfigurator' für alle Belagsarten, Grundrisse und Höhenbereiche ist unter https://www.ceratrends.com abrufbar (keine Registrierung notwendig)
Plattentype ist in eigener Position auszuschreiben

Technische Daten Stelzlager:
Verstellbereich: 121-213mm
Kopfausführung: fixer Kopf
UV- und Witterungsbeständig
Temperatur-Einsatzbereich: -30° bis +90°
Durchmesser Boden: mind. 200mm
Durchmesser Kopf: mind. 120mm
Statische Bruchlast: mind. 830kg p. Stelzlager
Material: Polypropylen

Erzeugnis: Stelzlager 'Titan' oder technisch gleichwertig

Liefernachweis / Vertrieb:
Fa. Ceratrends GmbH
Willersdorf 6a
4203 Altenberg
Österreich
Mail: office@ceratrends.com
Weitere technische Infos unter: https://www.ceratrends.com
Tel.: +43 7230 20545

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Menge: 1,000 m2

**1.1.70 Verlegung von Stelzlagern mit fixem Kopf 22,1 - 31,3cm unter einem Schienensystem**
Lieferung und Montage von stufenlos höhenverstellbaren Stelzlagern mit fixem Kopf unter einem Alu-Schienensystem.
Verstellbereich: 221-313 mm auf bauseits vorbereitetem tragfähigem Untergrund.
Inkludiert sind passende Adapter zur bewegungsfreien Fixierung des Grundprofiles auf dem Stelzlager.

Professionelles Planungsprogramm '3D-Konfigurator' für alle Belagsarten, Grundrisse und Höhenbereiche ist unter https://www.ceratrends.com abrufbar (keine Registrierung notwendig)

Plattentype ist in eigener Position auszuschreiben

Technische Daten Stelzlager:
Verstellbereich: 221-313mm
Kopfausführung: fixer Kopf
UV- und Witterungsbeständig
Temperatur-Einsatzbereich: -30° bis +90°
Durchmesser Boden: mind. 200mm
Durchmesser Kopf: mind. 120mm
Statische Bruchlast: mind. 830kg p. Stelzlager
Material: Polypropylen

Erzeugnis: Stelzlager 'Titan' oder technisch gleichwertig

Liefernachweis / Vertrieb:
Fa. Ceratrends GmbH
Willersdorf 6a
4203 Altenberg
Österreich
Mail: office@ceratrends.com
Weitere technische Infos unter: https://www.ceratrends.com
Tel.: +43 7230 20545

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Menge: 1,000 m2

**1.1.80 Verlegung von Stelzlagern mit fixem Kopf 32,1 - 41,3cm unter einem Schienensystem**
Lieferung und Montage von stufenlos höhenverstellbaren Stelzlagern mit fixem Kopf unter einem Alu-Schienensystem.
Verstellbereich: 321-413 mm auf bauseits vorbereitetem tragfähigem Untergrund.
Inkludiert sind passende Adapter zur bewegungsfreien Fixierung des Grundprofiles auf dem Stelzlager.
Die Stelzlager sind bei dieser Bauhöhe mechanisch am Boden zu verankern (Schrauben bzw. Kleben)

Professionelles Planungsprogramm '3D-Konfigurator' für alle Belagsarten, Grundrisse und Höhenbereiche ist unter https://www.ceratrends.com abrufbar (keine Registrierung notwendig)
Plattentype ist in eigener Position auszuschreiben

Technische Daten Stelzlager:
Verstellbereich: 321-413mm
Kopfausführung: fixer Kopf
UV- und Witterungsbeständig
Temperatur-Einsatzbereich: -30° bis +90°
Durchmesser Boden: mind. 200mm
Durchmesser Kopf: mind. 120mm
Statische Bruchlast: mind. 830kg p. Stelzlager
Material: Polypropylen

Erzeugnis: Stelzlager 'Titan' oder technisch gleichwertig

Liefernachweis / Vertrieb:
Fa. Ceratrends GmbH
Willersdorf 6a
4203 Altenberg
Österreich
Mail: office@ceratrends.com
Weitere technische Infos unter: https://www.ceratrends.com
Tel.: +43 7230 20545
Menge: 1,000 m2

**1.1.90 Ausführung einer 2cm-Randverkleidung mittels Randclips**
Ausführung einer fachgerechten Rand-Verkleidung mittels oberer und unterer Setzstufen-Anschluss-Clips aus Edelstahl 1.4301.
Die unteren Setzstufen-Anschluss-Clips werden an das äußerste Stelzlager gemäß Beschreibung des Herstellers befestigt.
Die vertikale Stufenplatte in der Stärke 20mm (+/- 1mm) wird auf das benötigte Maß zugeschnitten und zwischen oberem und unteren Setzstufen-Anschluss-Clips eingefügt.

Die Funktion des oberen Setzstufen-Clip ist bereits im Randclip der Schienenkonstruktion inkludiert und damit bereits in der Ausschreibung berücksichtigt.

Professionelles Planungsprogramm '3D-Konfigurator' für alle Belagsarten, Grundrisse und Höhenbereiche ist unter https://www.ceratrends.com abrufbar (keine Registrierung notwendig)

Technische Daten:
Abmessungen: gem. Hersteller
Material: Edelstahl 1.4301

Liefernachweis / Vertrieb:
Fa. Ceratrends GmbH
Willersdorf 6a
4203 Altenberg
Österreich
Mail: office@ceratrends.com
Weitere technische Infos unter: https://www.ceratrends.com
Tel.: +43 7230 20545

Die folgende Abbildung zeigt den Randclip der gleichzeitig auch als oberer Setzstufen-Anschluss-Clip dient.
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Menge: 1,000 lfm

**1.1.100 Ausgleich von Boden-Unebenheiten mittels Bautenschutz-Pads**
Ausgleich von Bodenunebenheiten mittels Bautenschutz-Pads.
Die Bautenschutz-Pads sind unter die Stelzlager zu legen und gleichen damit geringe Unebenheiten des Untergrundes aus und sorgen für ein flächenbündige Auflage des Stelzlagers.

Technische Daten:
Material: PUR-gebundenes Gummigranulat
Abmessungen: 200 x 200 x 4mm
Maximalbelastung: 13 Tonnen / m2
Flächengewicht: ca. 2,7 kg / m2

Professionelles Planungsprogramm '3D-Konfigurator' für alle Belagsarten, Grundrisse und Höhenbereiche ist unter https://www.ceratrends.com abrufbar (keine Registrierung notwendig)

Liefernachweis / Vertrieb:
Fa. Ceratrends GmbH
Willersdorf 6a
4203 Altenberg
Österreich
Mail: office@ceratrends.com
Weitere technische Infos unter: https://www.ceratrends.com
Tel.: +43 7230 20545

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Menge: 1,000 m2

### Bereich 2 Erstellung Terrassen-Unterkonstruktion Gesamt

**2.10 Verlegung von Platten auf Schienensystem mit Stelzlagern mit fixem Kopf**
Lieferung und Montage von Platten auf einem Schienensystem.
Das Schienensystem ist als Konstruktion mit umlaufenden Rahmen auszuführen.
Als Höhenverstellung kommen Stelzlager mit fixem Kopf zum Einsatz.
Siehe dazu die nachfolgende Position.

Die Schienenkonstruktion besteht aus folgenden Elementen:
- Grundprofil in der Mindesthöhe von 5cm | 2,5cm in der Länge 240cm
- Außen-Querverbinder aus Aluminium zur Errichtung des äußeren Rahmens aus den Grundprofilen;
- Innenliegender Längsverbinder aus Aluminium zur Verlängerung der Grundprofile - verschraubbar mit Grundprofil
- Innen-Querverbinder aus PA6 zur Verbindung der innenliegenden Grundprofile mit dem äußeren Rahmen  -
verschraubbar mit Grundprofil
- Anti-Rutsch- und Anti-Akustik - Band zur Minimierung des Trittschalles und besseren Haftung der Platten
- Fugen-Clip in der Stärke 3mm (verschraubbar mit Grundprofil)
- Edelstahl-Randclip - mit dem Grundprofil verschraubbar - zur Fixierung der äußersten Plattenreihe.

Geeignet für alle Plattenbeläge (Feinsteinzeugplatten ab Stärke 2cm, Natursteinplatten ab Stärke 4cm, Betonplatten ab Stärke 4cm).

Die Abstände der inneren Grundprofile richtet sich nach dem Plattenformat:
Plattenformat 60x60, 60x80 und 60x120cm : 60cm
Plattenformat 40x60, 40x80 und 80x80cm : 40cm
Plattenformat 50x100 und 100x100cm : 50cm

Alle 5m sind Sicherheits-Querverstrebungen aus Grundprofilen innerhalb der Fläche zu berücksichtigen

Die Abstände der darunterliegenden Stelzlager betragen
- bis zu einer Aufbauhöhe (OK Unterboden bis OK Plattenbelag) 15cm: 55cm
- ab der Aufbauhöhe (OK Unterboden bis OK Plattenbelag) 15cm: 50cm

Professionelles Planungsprogramm '3D-Konfigurator' für alle Belagsarten, Grundrisse und Höhenbereiche ist unter https://www.ceratrends.com abrufbar (keine Registrierung notwendig)

Plattentype ist in eigener Position auszuschreiben

Liefernachweis / Vertrieb:
Fa. Ceratrends GmbH
Willersdorf 6a
4203 Altenberg
Österreich
Mail: office@ceratrends.com
Weitere technische Infos unter: https://www.ceratrends.com
Tel.: +43 7230 20545

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Menge: 1,000 m2

**2.20 Verlegung von Stelzlagern mit fixem Kopf in verschiedenen Bauhöhen unter einem Schienensystem**
Lieferung und Montage von höhenverstellbaren Stelzlagern mit fixem Kopf im Verstellbereich 31-38 | 38-51 | 51-75 | 75-121 | 121-213 | 221-313 | 321 - 413mm] unter einem Alu-Schienensystem.
Inkludiert sind passende Adapter zur bewegungsfreien Fixierung des Grundprofiles auf dem Stelzlager.
Professionelles Planungsprogramm '3D-Konfigurator' für alle Belagsarten, Grundrisse und Höhenbereiche ist unter https://www.ceratrends.com abrufbar (keine Registrierung notwendig)

Die Plattentype ist in eigener Position auszuschreiben

Technische Daten Stelzlager:
Verstellbereich: verschiedene Bauhöhen
Kopfausführung: fixer Kopf
UV- und Witterungsbeständig
Temperatur-Einsatzbereich: -30° bis +90°
Durchmesser Boden: mind. 200mm
Durchmesser Kopf: mind. 120mm
Statische Bruchlast: mind. 830kg p. Stelzlager
Material: Polypropylen
Erzeugnis: Stelzlager 'Titan' oder technisch gleichwertig

Liefernachweis / Vertrieb:
Fa. Ceratrends GmbH
Willersdorf 6a
4203 Altenberg
Österreich
Mail: office@ceratrends.com
Weitere technische Infos unter: https://www.ceratrends.com
Tel.: +43 7230 20545
Menge: 1,000 m2

**2.30 Ausführung einer 2cm-Randverkleidung mittels Randclips**
Ausführung einer fachgerechten Rand-Verkleidung mittels oberer und unterer Setzstufen-Anschluss-Clips aus Edelstahl 1.4301.
Die unteren Setzstufen-Anschluss-Clips werden an das äußerste Stelzlager gemäß Beschreibung des Herstellers befestigt.
Die vertikale Stufenplatte in der Stärke 20mm (+/- 1mm) wird auf das benötigte Maß zugeschnitten und zwischen oberem und unteren Setzstufen-Anschluss-Clips eingefügt.

Die Funktion des oberen Setzstufen-Clip ist bereits im Randclip der Schienenkonstruktion inkludiert und damit bereits in der Ausschreibung berücksichtigt.
Professionelles Planungsprogramm '3D-Konfigurator' für alle Belagsarten, Grundrisse und Höhenbereiche ist unter https://www.ceratrends.com abrufbar (keine Registrierung notwendig)

Technische Daten:
Abmessungen: gem. Hersteller
Material: Edelstahl 1.4301

Liefernachweis / Vertrieb:
Fa. Ceratrends GmbH
Willersdorf 6a
4203 Altenberg
Österreich
Mail: office@ceratrends.com
Weitere technische Infos unter: https://www.ceratrends.com
Tel.: +43 7230 20545

Die folgende Abbildung zeigt den oberen Randclip der gleichzeitig auch als oberer Setzstufen-Anschluss-Clip dient.
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Menge: 1,000 lfm

**2.40 Ausgleich von Boden-Unebenheiten mittels Bautenschutz-Pads**
Ausgleich von Bodenunebenheiten mittels Bautenschutz-Pads.
Die Bautenschutz-Pads sind unter die Stelzlager zu legen und gleichen damit geringe Unebenheiten des Untergrundes aus und sorgen für ein flächenbündige Auflage des Stelzlagers.

Technische Daten:
Material: PUR-gebundenes Gummigranulat
Abmessungen: 200 x 200 x 4mm
Maximalbelastung: 13 Tonnen / m2
Flächengewicht: ca. 2,7 kg / m2

Professionelles Planungsprogramm '3D-Konfigurator' für alle Belagsarten, Grundrisse und Höhenbereiche ist unter https://www.ceratrends.com abrufbar (keine Registrierung notwendig)

Liefernachweis / Vertrieb:
Fa. Ceratrends GmbH
Willersdorf 6a
4203 Altenberg
Österreich
Mail: office@ceratrends.com
Weitere technische Infos unter: https://www.ceratrends.com
Tel.: +43 7230 20545

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Menge: 1,000 m2

USt %: 19; Summe brutto: 0
